# Mensa Anbau Dekan-Ernst-Grundschule
Angebotsaufforderung (GAEB DA XML 3.2, DA83)
Projekt: 24-040
Währung: EUR
Auftraggeber: Stadtverwaltung Grünstadt, -Bauamt-, Kreuzerweg 7, 67269 Grünstadt, Ansprechpartner Vilma Songailiene, Telefon Tel.: 06359/805-405, E-Mail Vilma.Songailiene@gruenstadt.de
Erstellt mit: GXML Toolbox V3.3 R20230829, iTWO_64 V24.0.454, 28.05.2026

## 24-040L_ LV Lüftung
Datum: 28.05.2026

*Hinweis: TECHNISCHE BAUBESCHREIBUNG*
TECHNISCHE BAUBESCHREIBUNG

430 Lufttechnische Anlagen

431 Lüftungsanlagen

Für die Be- und Entlüftung des Speiseraums  ist eine Lüftungsanlage mit Wärmerückgewinnung vorgesehen. Die RLT-Anlage wird als Deckengerät im Lager installiert. Die Luftleitungen bestehen aus verzinktem Stahl,  Die Kanäle werden gedämmt und zusätzlich mit Blech ummantelt.
Die Steuerung der Lüftungsanlage erfolgt nach Zeitschaltung und einem übergeordnet über einen Feuchtesensor in der Spülküche.

Die RLT-Anlage ist mit einer autarken Regelanlage ausgestattet.

434  Kälteanlagen

Es sind keine Kälteanlagen vorgesehen.

### Bereich 1 Lüftungstechnik

#### Abschnitt 1.1 Lüftungsgeräte und Zubehör

**1.1.10 Zu- & Abluftluftanlage Deckengerät Plattenwärmetauscher Küche 2 000 m³/h 300Pa**
Zuluftanlage Küche

Zuluft-/Abluft-Kompaktgerät in Flachbauweise mit Wärmerückgewinnung über Gegenstromwärmetauscher, Filterung und Erwärmung der Zuluft.

Gehäuse mit geschlossenem Aluminiumprofilrahmen mit Eckverbindern.
Gehäusewände aus doppelschaligen, luftdicht eingesetzten Wandpaneelen aus verzinktem Stahlblech mit Korrosionsschutzbeschichtung.
Verbundkonstruktion mit umlaufender Aufnahme für dauerelastische Profilgummidichtung sowie nicht brennbarer schall- und wärmedämmender Mineralfaserisolierung.

Innenflächen glatt und reinigungsfähig.
Revisionstüren mit umlaufender Profildichtung und Schnellverschlüssen für einfache Zugänglichkeit zur Reinigung und Wartung.

Hochleistungsradialventilatoren für Zu- und Abluft mit freilaufendem Laufrad und rückwärts gekrümmten Schaufeln, strömungsoptimierter Einströmdüse, statisch und dynamisch ausgewuchtet, direkter Antrieb über elektronisch kommutierten Außenläufermotor mit integrierter Leistungselektronik.

Motorfunktionen: Fehlermelderelais mit potentialfreien Kontakten, Blockierschutz, Phasenausfallerkennung, Sanftanlauf, Netzunterspannungserkennung, Übertemperaturschutz für Elektronik und Motor sowie Kurzschlussschutz.

Stufenlose Einstellung des Betriebspunktes über Regelsignal oder als Druck- bzw. Volumenstromregelung über integrierten PID-Regler.

Außenliegende Jalousieklappe mit Aluminiumrahmen und Hohlkörperlamellen, gegenläufig gekoppelt über verdeckt angeordnete Zahnräder aus Polyamid.

Flexible Anschlussstutzen für Saug- und Druckseite.

Optional mit Warmwasser- oder Elektro-Nacherhitzer bzw. Elektro-Vorerhitzer.

Gerätedaten:

Zuluftgerät:
Kompaktlüftungsgerät in Flachbauweise

Querschnitt B x H:
1.010 x 450 mm

Luftmenge:
2.000 m³/h

Abluftgerät:
Kompaktlüftungsgerät in Flachbauweise

Querschnitt B x H:
1.010 x 450 mm

Luftmenge:
2.000 m³/h

SFP-Klasse Gesamtgerät:
2.061 W/(m³/s), SFP4

Energieeffizienzklasse:
A+1

Gewicht:
ca. 335 kg

ErP-Daten:

ErP 2018 erfüllt

SFP intern:
738 W/(m³/s)

Temperaturwirkungsgrad:
81,7 %

Interner Druckverlust:
391 Pa

Externe Pressung:
600 Pa

Zusatzdruckverlust:
136 Pa

Zuluft:

Kassettenfilter:
Filtermedium Glasfaser
Volumenstrom 2.000 m³/h
Filterklasse F7
Anfangsdruckverlust 62 Pa
empfohlener Enddruckverlust 162 Pa
Auslegungsdruckverlust 112 Pa
1 Stück 890 x 375 mm

Zubehör:
Filterüberwachung mittels Druckfühler

Jalousieklappe:
außenliegend
Dichtheitsklasse 2
Druckverlust 3 Pa
Abmessungen 900 x 340 x 125 mm

Flexibler Anschlussstutzen:
Material verzinkter Stahl
Temperaturbeständigkeit 80 °C
Abmessungen 900 x 340 mm
gestreckte Länge 120 mm

Zubehör:
Klappenstellmotor
Potentialausgleich

Wärmerückgewinnung:

Diagonalstrom-Plattenwärmetauscher mit Bypassklappe.

Rückgewonnene Leistung:
10,96 kW

Winterbetrieb:
trockener Wärmerückgewinnungsgrad 81,6 %
feuchter Wärmerückgewinnungsgrad 89,8 %
Kondensatanfall 9,77 kg/h

Außenluft:
-12 °C / 90 % r.F.

Zuluftaustritt:
18,5 °C / 10 % r.F.

Abluft:
22 °C / 50 % r.F.

Abluftaustritt:
2 °C / 95 % r.F.

Sommerbetrieb:
trockener Wärmerückgewinnungsgrad 81,5 %
Rückgewinnungsleistung 4,54 kW

Tropfwanne:
Material Aluminium
Anschlussgröße 32 mm
mit Syphon

Zubehör:
Temperaturfühler PT1000 montiert

Ventilatoren:

Freilaufender Radialventilator.

Volumenstrom:
2.000 m³/h

Gesamtdruckverlust:
671 Pa

Drehzahl:
3.287 1/min

Maximale Drehzahl:
3.530 1/min

Wirkungsgrad:
60,3 %

SFP-Wert:
1.053 W/(m³/s)

SFP-Klasse:
SFP3

Schalleistungspegel:
82,3 dB(A)

Motor:
EC-Motor IE4
Spannung 1 x 230 V
Frequenz 50 Hz
Schutzart IP54
Leistung 0,76 kW
Nennstrom 3,30 A

Zubehör:
Messleitung an Gehäusewand geführt
Fühler für Volumenstromkonstantregelung

Lufterhitzer Warmwasser:

Lufterhitzer für Warmwasser-/Solebetrieb.

Volumenstrom:
2.000 m³/h

Lufteintritt:
10 °C

Luftaustritt:
22 °C

Vorlauf/Rücklauf:
60/40 °C

Heizleistung:
8,02 kW

Wärmemedium:
Wasser

Druckverlust Medium:
3,51 kPa

Durchfluss:
0,097 l/s

Werkstoffe:
Lamellen Aluminium
Rohre Kupfer
Rahmen verzinkter Stahl
Sammler Kupfer

Anschluss:
3/4"

Zubehör:
Temperaturfühler PT1000 montiert
Regelventil mit Stellantrieb

Pumpe nicht enthalten.

Abluft:

Kassettenfilter:
Filtermedium synthetisch
Filterklasse M5
Anfangsdruckverlust 26 Pa
empfohlener Enddruckverlust 76 Pa
Auslegungsdruckverlust 51 Pa

Flexibler Anschlussstutzen:
Material verzinkter Stahl
Temperaturbeständigkeit 80 °C
Abmessungen 900 x 340 mm

Ventilator:
Volumenstrom 2.000 m³/h
Gesamtdruckverlust 602 Pa
Drehzahl 3.195 1/min
Wirkungsgrad 59,3 %
SFP-Wert 1.008 W/(m³/s)

Motor:
EC-Motor IE4
Spannung 1 x 230 V
Leistung 0,76 kW
Schutzart IP54

Regelung:

Regelgerät inklusive Steckerset mit grafischer Benutzeroberfläche, Flussdiagramm und Systemübersicht.

Visualisierung über HTML5-Benutzeroberfläche mittels Webbrowser.

Verfügbare Eingänge:
9 digitale Eingänge potentialfrei
3 analoge Eingänge 0-10 VDC
4 universale Eingänge analog/digital/PT1000

Verfügbare Ausgänge:
4 analoge Ausgänge 0-10 VDC
5 digitale Relaisausgänge 230 V / 4 A

Schnittstellen:
3 x RS485
1 x Ethernet

Regelfunktionen:
3 Ventilatorstufen
Volumenkonstantregelung CAV
Druckkonstantregelung VAV
manuelle Ventilatorsteuerung
Luftmengenkompensation über Temperatur, Feuchte und CO2
Zulufttemperaturregelung
Raum-Zuluft-Kaskade
Ablufttemperaturregelung
außentemperaturabhängige Umschaltung verschiedener Regelarten
10 Sequenzen für Heizen, Kühlen, Wärmerückgewinnung und Klappensteuerung
Wochenprogramm
PID-Regelung
freie Kühlung
bedarfsgerechte Steuerung
Feueralarm-Eingang
extern AUS
Sammelstörmeldung
passwortgeschützte Serviceebene

GLT-Anbindung möglich über:
BACnet TCP/IP
MODbus TCP/IP
BACnet MS/TP
MODbus RTU

Bedieneinheit:

Bedieneinheit mit grafischer Benutzeroberfläche und Touch-Display.

7"-Touchdisplay
3 m Verbindungskabel mit RJ45-Stecker
Alarmanzeige
Bedienung mehrerer Lüftungsgeräte möglich
HTML5-Benutzeroberfläche
Schutzart IP54
Umgebungstemperatur 0 bis 50 °C

oder gleichwertiger Art
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Menge: 1,000 St

**1.1.20 Raumbedieneinheit UP**
Raumbedieneinheit zur UP mit integriertem
Temperatursensor.

Geeignet zur einfachen Bedienung von Lüftungsgeräten
mit kompatibler Regelung.

Funktionen:
- Sollwertverstellung des Lüftungsgerätes oder der
  Temperaturzone (+/- 2 °C)
- Betrieb des Lüftungsgerätes
- Auswahl der Ventilatorstufen:
  Aus / Auto / Niedrig / Normal / Hoch

Anzeige:
- Temperatur des integrierten Sensors
- Alarmanzeige

Technische Daten:
Schutzart: IP30
Gewicht: ca. 0,13 kg
Menge: 1,000 St

**1.1.30 Raumhygrostat**
Einstufiges elektromechanisches Raumhygrostat
für Be- und Entfeuchtungsregelung.

Mit außenliegender Sollwertvorgabe und
verriegelbarer Sollwerteinstellung.

Technische Daten:
Messbereich:
35 bis 95 % r.F.

Schaltleistung:
250 V / 5 A

Schutzart:
IP30

Abmessungen:
86 x 86 x 30 mm

Kontakt:
1 Wechselkontakt
Menge: 1,000 St

**1.1.40 Pumpe Heizungswasser 0,35 m³/h 0,8m h2o**
Hocheffizienz-Umwälzpumpe für Heizungsanlagen zur Förderung von Heizwasser in geschlossenen Warmwasser-Heizsystemen. Drehzahlgeregelte Nassläuferpumpe mit elektronischer Leistungsanpassung zur bedarfsgerechten Volumenstromregelung.

Geeignet für Heizwasser nach VDI 2035.

Pumpengehäuse aus Grauguss, Laufrad aus korrosionsbeständigem Kunststoff, Motor mit integriertem Frequenzumrichter und Wärmeschutz.

Funktionen:
Automatische Differenzdruckregelung.
Konstantdruck- und Proportionaldruckregelung.
Energiesparbetrieb durch drehzahlgeregelten Motor.
Anzeige von Betriebszuständen und Leistungsaufnahme.

Technische Daten:
Medium: Heizwasser
Volumenstrom: 0,097 l/s
Fördermenge: ca. 0,35 m³/h
Mediumtemperatur: 60/40 °C
Druckverlust Anlage: 5,5 kPa
Mediumgeschwindigkeit: 0,45 m/s

Elektrischer Anschluss:
230 V / 50 Hz

Lieferumfang:
Komplett betriebsfertig mit Wärmedämmschale und Anschlussverschraubungen.
Menge: 1,000 St

**1.1.50 Anschlussmittel & Flexschlauch**
Menge: 1,000 St

**1.1.60 Bedieneinheit am Gerät**
Navigation-Pad und Halterung
Set bestehend aus 1x NaviPad Bedieneinheit und 1x Halterung für Lüftungsgeräte mit ACCESS-Regelung.
• Grafische Benutzeroberfläche mit Flussdiagramm und Systemübersicht
• Kapazitives Touch-Display, 7“
• 3 Meter Verbindungskabel mit RJ45 Stecker
• Home Button mit Signalisierung der Alarmmeldung
• Bedienung von bis zu neun Lüftungsgeräten über eine Bedieneinheit
• HTML5-Benutzeroberfläche
• Stoßfest 1,2 m, IP54, 0 – 50 °C
Lieferumfang: 1x Navipad inklusive 3m Verbindungskabel mit RJ45 Stecker und 1x Wandhalterung für Navipad
Menge: 1,000 St

**1.1.70 Revisionsschalter**
Revisionsschalter 3-polig, 7,5kW B/G 25A, IP66, 1NO, Schalter 0/1, schwarz/ grau
Revisionsschalter (schwarz/grau) aus UV- und witterungsbeständigem Kunststoff.
Ein-Aus-Schalter, 90° Schaltwinkel, Beschriftung O OFF - I ON
Vorhängeschlosssperre für 3 Vorhängeschlösser, abschließbar in O-Stellung

Technische Daten:
Einheit
Nennspannung: 400 V
Schutzart:  IP66
Produktart:  Schalter
Regler und Sensoren
Kontakt:  4 NO
Menge: 1,000 St

**1.1.80 Kanalrauchmelder (DiBt)**
Kanalrauchmelder zur Rauchdetektion in Lüftungskanälen.

Kombination aus Rauchmelder und Adaptersystem mit
Messrohr und Gehäuse für optimierten Luftstrom.

Geeignet für Montage in Lüftungskanälen.
Für runde oder isolierte Kanalsysteme ist eine
separate Montagekonsole erforderlich.

Eigenschaften:
- automatische Verschmutzungskompensation
- LED-Statusanzeige
- externer Resettaster
- Anschlussmöglichkeit für Fernreset
- elektronisch überwachte Luftströmung

LED-Anzeige:
- grün: Betrieb
- blau: fehlende Luftströmung
- gelb: Störung
- rot: Rauchalarm

Technische Daten:
Nennspannung: 230 V / 24 V
Frequenz: 50 / 60 Hz
Schutzart: IP65
Umgebungstemperatur: -20 °C bis +50 °C
Menge: 1,000 St

**1.1.90 Hygieneerstinspektion RLT-Anlage**
Hygieneerstinspektion für zuvor genannten zwei RLT-Anlagen nach VDI 6022 Blatt 1, fachliche Mindestqualifikation: Hygienefachkraft VDI 6022 Blatt 1, für Raumlufttechnische Anlagen mit Gestellung das Personals zum Bedienen der Anlage und zum Öffnen und Schließen der Revisionsöffnungen und -zugänge sowie erforderlicher Steighilfen, einschl. Dokumentation mit Formblatt nach VDI 6022 Blatt 1, einschl. Prüfberichte mit Checkliste für weitere Hygienekontrollen, die Probenahme und deren Auswertung sind einzukalkulieren.
Menge: 1,000 St
DIN276-4_09: 439; DIN276_06: 747
Leistungsbereichkatalog: 075
DIN276-1_08: 439

#### Abschnitt 1.2 Luftleitungen und Rohre

*Hinweis: Vorbemerkung Luftleitungen und Rohre*
Die nachfolgend aufgeführten Ausführungen zielen darauf ab, eine den hygienischen Empfehlungen der VDI 6022 entsprechende, sowie energetisch optimierte RLT-Anlage nach DIN EN 16798-3 zu erstellen. Die weitergehenden detaillierten Anforderungen dieser beiden Normen sind zu beachten.
Dazu sind die aufgeführten Luftleitungskomponenten bauseits zu reinigen. Die bauseitige Reinigung ist vor Inbetriebnahme nachzuweisen.
Entsprechender Schutz der Bauteile gegen Verunreinigungen bei Baustellenlagerung und mit fortschreitender Montage durch Verschließen der Öffnungen ist notwendig.

Von den verwendeten Materialien dürfen keine Emissionen gesundheitsgefährdender Stoffe ausgehen und diese dürfen keine Nährböden für Mikroorganismen bieten.
Die Oberflächen, insbesondere der Schalldämpfer, sind abriebfest auszuführen. Die Materialeignung ist durch entsprechende Untersuchungsergebnisse oder Zertifizierungen zu belegen.

Die Luftdichtheit des montierten Systems muss der Dichtheitsklasse C nach DIN EN 12237 bzw. DIN EN 16798-3 entsprechen und ist durch eine Abnahmemessung nach DIN EN 12599 nachzuweisen. Der Nachweis ist an Teilabschnitten in Anwesenheit der Bauleitung vorzunehmen, solange das Luftleitungssystem zugänglich ist.

Dichtigkeitsnachweis

Der Nachweis der Dichtheitsklasse des Lüftungssystems nach DIN EN 16798-3 unter dem Hintergrund der Energieeinsparung und im Interesse gut funktionierende Klima-/Lüftungsanlagen ist durch den Anbieter in Form von Prüfungen auf Basis der DIN EN 12599 zu erbringen.

Prüfungen sind in jenem Stadium der Ausführung durchzuführen in dem die gesamte Dichtigkeit geprüft werden kann und erforderliche Reparaturen leicht vorgenommen werden können und auf Verlangen dem Bauherren oder dessen Vertreter in Form von Prüfprotokollen vorzulegen. Prüfprotokolle als Ausdrucke von Messgeräten mit Datum und Unterschrift des Prüfers werden als Nachweis anerkannt, sofern Sie eindeutig die Einhaltung der Dichtheitsklasse und den geprüften Leitungsabschnitt dokumentieren.

Die Dichtigkeit des Luftleitungssystems wird gemessen, indem das Lüftungssystem oder der Leitungsabschnitt auf einen konstanten positiven oder negativen Prüfdruck gebracht wird und dann das nach zu speisende Leckluftvolumen gemessen wird, welches notwendig ist diesen Druck aufrecht zu erhalten. Dieser Volumenstrom entspricht der Leckluftrate des zu prüfenden Luftleitungsabschnittes.

Das zu prüfende Luftleitungssystem sollte so vollständig wie möglich sein, d. h. es sollten sämtliche Bauteile des Luftleitungssystems eingebaut und die Luftbehandlungseinheiten sowie weitere Ausrüstungsteile am Luftleitungssystem angeschlossen sein.

Die Prüfung der Dichtheit von Luftleitungen im Rahmen von Abnahmen ist in DIN EN 12599 beschrieben.  VOB C, DIN 18379 bezieht sich unter Angaben zur Ausführung auf diese DIN EN-Norm.
Die Prüfbedingungen sind detailliert für die runden Luftleitungen in DIN EN 12237 und für die eckigen Luftleitungen in DIN EN 1507 beschrieben. Die zu prüfende  Luftleitungsoberfläche sollte größer als 10m² sein um Messungenauigkeiten zu vermeiden. Die Messung und Berechnung der Luftleitungsoberfläche erfolgt nach DIN EN 14239.

Formstücke rund

in runder Ausführung, aus verzinktem Stahlblech gem. DIN EN 10346/10143, Bögen glatt gepresst, oder in Segmentbauweise bzw. handgebaut, mit Steckverbindungen mit werkseitig fest montierter  Doppellippendichtung, aus alterungsbeständigem EPDM-Gummi, temperaturbeständig von -30 bis +100° C. Dichtheitsklasse D (nach DIN EN 12237). Dimension 100 bis 160 als selbstsicherndes Stecksystem zur schraubenlosen Verbindung.

Luftleitungen rund

aus verzinktem Stahlblech gem. DIN EN 10346/10143 als Spiralfalzrohr nach DIN EN 12237 und DIN EN 1506. Die Verbindungen der Rohre erfolgt mittels Steckverbindungen mit werkseitig fest montierter  Doppellippendichtung, aus alterungsbeständigem EPDM-Gummi, temperaturbeständig von -30 bis +100° C. Dichtheitsklasse D (nach DIN EN 12237).

Dimension 100 bis 160 als selbstsicherndes Stecksystem zur schraubenlosen Verbindung mit werkseitig eingeprägten Sicherungsnocken. Alle anderen Dimensionen sind zusätzlich durch luftdichte Nieten oder Schneidschrauben ohne Spanabrieb zu sichern.

*Hinweis: Luftleitungen verzinkt*

**1.2.10 Luftleitung gerade, Abrechnungsgruppe L1**
Luftleitung in rechteckigem oder quadratischem Querschnitt, in gerader Form mit verzinkter Tragkonstruktion aus Profilstahl, zum Aufhängen des Luftleitungssystems, mit Gummifederelementen nach DIN 4109.
Ausführung: Stahl verzinkt DIN 17 162 Teil 2. Längsgefalzt DIN 24 157 Teil 2. Leitungsverbindung mit Flanschprofil Typ 20, Flanschhöhe 20 mm in verzinkter Ausführung mit Schrauben und Dichtung, über alle Nennmaße. Diagonalversteifung dort wo erforderlich. Einschl. aller zur Luftmessung und Regulierung notwendigen Messöffnungen.
Zuschläge für Falze, Verschnitt, Passlängen, Anschlußstutzen für Gitter bzw. Gitterbänder und Gitteraussparungen sind einzukalkulieren.
Sämtliche Luftleitungen werden in einer Blechstärke nach DIN 24190 ausgeführt, Abrechnungsgruppe L1 bis Kantenlänge von 500 mm. Montagehöhe bis 4,5m, einschließlich Aufhängungsbefestigungen schallgedämmt.
Menge: 11,000 m²
DIN276-4_09: 431
DIN276-1_08: 431

**1.2.20 desgl. wie vor jedoch als Formteil, Abrechnungsgruppe L1**
Menge: 12,000 m²
DIN276-4_09: 431
DIN276-1_08: 431

**1.2.30 desgl. wie vor jedoch als Formteil, Abrechnungsgruppe L2**
Menge: 19,000 m²
DIN276-4_09: 431
DIN276-1_08: 431

**1.2.40 Wickelfalzrohr DN 100**
Luftleitung DN 100, als  Rundrohr, Stahl verz., als Wickelfalzrohr, Rohrverbindung mit Steckverbindung und selbstdichtende Gummilippendichtung incl.
Menge: 20,000 m
DIN276-4_09: 431
DIN276-1_08: 431

**1.2.50 desgl. wie vor, jedoch DN 125**
desgl. wie vor, jedoch DN 125,
Menge: 10,000 St
DIN276-4_09: 431
DIN276-1_08: 431

**1.2.60 desgl. wie vor, jedoch DN 140**
desgl. wie vor, jedoch DN 18
0,
Menge: 1,000 St
DIN276-4_09: 431
DIN276-1_08: 431

**1.2.70 desgl. wie vor, jedoch DN 180**
desgl. wie vor, jedoch DN 18
0,
Menge: 8,000 St
DIN276-4_09: 431
DIN276-1_08: 431

**1.2.80 desgl. wie vor, jedoch als Muffe DN 100**
desgl. wie vor, jedoch als Muffe mit Gummilippendichtung DN 100
Menge: 2,000 St
DIN276-4_09: 431
DIN276-1_08: 431

**1.2.90 desgl. wie vor, jedoch DN 125**
desgl. wie vor, jedoch DN 125,
Menge: 1,000 St
DIN276-4_09: 431
DIN276-1_08: 431

**1.2.100 desgl. wie vor, jedoch DN 180**
desgl. wie vor, jedoch DN 180,
Menge: 1,000 St
DIN276-4_09: 431
DIN276-1_08: 431

**1.2.110 desgl. wie vor, jedoch als Bogen DN 100**
desgl. wie vor, jedoch als Bogen mit Gummilippendichtung DN 100, alle Winkelgrade
Menge: 12,000 St
DIN276-4_09: 431
DIN276-1_08: 431

**1.2.120 desgl. wie vor, jedoch DN 125**
desgl. wie vor, jedoch DN 125,
Menge: 8,000 St
DIN276-4_09: 431
DIN276-1_08: 431

**1.2.130 desgl. wie vor, jedoch DN 160**
desgl. wie vor, jedoch DN 160,
Menge: 4,000 St
DIN276-4_09: 431
DIN276-1_08: 431

**1.2.140 desgl. wie vor, jedoch als Abzweig DN 100**
desgl. wie vor, jedoch als Abzweig mit Gummilippendichtung DN 100, alle Winkelgrade
Menge: 2,000 St
DIN276-4_09: 431
DIN276-1_08: 431

**1.2.150 desgl. wie vor, jedoch DN 125**
desgl. wie vor, jedoch DN 125,
Menge: 1,000 St
DIN276-4_09: 431
DIN276-1_08: 431

**1.2.160 desgl. wie vor, jedoch DN 160**
desgl. wie vor, jedoch DN 160,
Menge: 1,000 St
DIN276-4_09: 431
DIN276-1_08: 431

**1.2.170 desgl. wie vor, jedoch als Reduzierung DN 160 zentrisch / exzentrisch., luft- und fettdicht**
desgl. wie vor, jedoch als Reduzierung mit Gummilippendichtung DN 160, zentrisch / exzentrisch,
luft- und fettdichte Ausführung für fetthaltige Küchenabluft
Menge: 2,000 St
DIN276-4_09: 431
DIN276-1_08: 431

**1.2.180 desgl. wie vor, jedoch als Reduzierung DN 180 zentrisch / exzentrisch., luft- und fettdicht**
desgl. wie vor, jedoch als Reduzierung mit Gummilippendichtung DN 180, zentrisch / exzentrisch,
luft- und fettdichte Ausführung für fetthaltige Küchenabluft
Menge: 2,000 St
DIN276-4_09: 431
DIN276-1_08: 431

**1.2.190 desgl. wie vor, jedoch als Reduzierung DN 180 zentrisch / exzentrisch., luft- und fettdicht**
desgl. wie vor, jedoch als Reduzierung mit Gummilippendichtung DN 180, zentrisch / exzentrisch,
luft- und fettdichte Ausführung für fetthaltige Küchenabluft
Menge: 1,000 St
DIN276-4_09: 431
DIN276-1_08: 431

**1.2.200 Segeltuchstutzen 900X340**
Menge: 4,000 St

**1.2.210 Alu-Flexrohr DN 100**
Flexrohr, DN 100, betehend aus einem Aluminiumlaminatinnenschlauch, streckbar, Verbindung mit Steckverbinder, geschraubt/genietet, mit Dichtungsband, in Teillängen nach Erfordernis.
Menge: 3,000 m
DIN276-4_09: 431
DIN276-1_08: 431

**1.2.220 desgl. wie vor, jedoch DN 160**
Menge: 4,000 m
DIN276-4_09: 431
DIN276-1_08: 431

**1.2.230 desgl. wie vor, jedoch DN 250**
Menge: 2,000 m
DIN276-4_09: 431
DIN276-1_08: 431

**1.2.240 desgl. wie vor, jedoch DN 315**
Menge: 5,000 m
DIN276-4_09: 431
DIN276-1_08: 431

**1.2.250 Bundkragen DN 100**
Menge: 2,000 St

**1.2.260 desgl. wie vor, jedoch DN 125**
desgl. wie vor, jedoch DN 125,
Menge: 1,000 St
DIN276-4_09: 431
DIN276-1_08: 431

**1.2.270 desgl. wie vor, jedoch DN 180**
desgl. wie vor, jedoch DN 180,
Menge: 1,000 St
DIN276-4_09: 431
DIN276-1_08: 431

**1.2.280 Revisionsöffnungen in Rechteckluftleitung, verzinkt**
Revisionsöffnungen in Rechteckluftleitung, einschl. Leitungsausschnitt, mit luftdichtem Deckel saug- oder druckseitig, leicht abnehm- und montierbar, Größe nach Erfordernis ca. 35 x 25 cm freie Fläche.
Menge: 4,000 St
DIN276-4_09: 431
DIN276-1_08: 431

**1.2.290 Aufhänge- und Stützkonstruktion für Luftleitungen eckig als Einzelaufhängung**
Aufhänge- und Stützkonstruktion für Luftleitungen als Einzelaufhängung, aus verzinktem Stahl, mit schalldämmender Zwischenlage aus Profilgummi, einschl. Decken-/Mauerwerksbefestigung mit bauaufsichtlich zugelassenen Befestigungsmitteln, Befestigung über Gewindestäbe, an bauaufsichtlich zugelassenen Metalldübeln, Befestigungsuntergrund Beton bzw. KS-Stein, inkl. Dübel.
Menge: 37,000 St
DIN276-4_09: 431
DIN276-1_08: 431

**1.2.300 Aufhänge- und Stützkonstruktion für Luftleitungen eckig als Einheit**
Aufhänge- und Stützkonstruktion für Luftleitungen als Zweiereinheit mit Querstrebe, aus verzinktem Stahl, mit schalldämmender Zwischenlage aus Profilgummi, einschl. Decken-/Mauerwerksbefestigung mit bauaufsichtlich zugelassenen Befestigungsmitteln, Befestigung über Gewindestäbe, an bauaufsichtlich zugelassenen Metalldübeln, Befestigungsuntergrund Beton bzw. KS-Stein, inkl. Dübel, Querschiene, Gewindestäbe und Stockschrauben. Zwei Aufhängungen und eine Querstrebe enspricht einer Einheit.
Menge: 10,000 St
DIN276-4_09: 431
DIN276-1_08: 431

**1.2.310 Aufhänge- und Stützkonstruktion für Luftleitungen rund DN 80**
Aufhänge- und Stützkonstruktion für runde Luftleitungen  aus verzinktem Stahl, mit schalldämmender Zwischenlage aus Profilgummi, einschl. Decken-/Mauerwerksbefestigung oder direkte Montage an der Halfenschienen mit bauaufsichtlich zugelassenen Befestigungsmitteln, Befestigung über Gewindestäbe, an bauaufsichtlich zugelassenen Metalldübeln, Befestigungsuntergrund Beton bzw KSL,  inkl. Dübel oder, Gewindestab und Stockschraube.

DN 80
Menge: 25,000 St
DIN276-4_09: 431
DIN276-1_08: 431

**1.2.320 Montageschienen**
Montageschiene aus feuer-bandverzinktem Stahl, sendzimirverzinkt ca. 20 µm, gerändelte Verbindungsoberfläche, Mehrfachlochung, gleitfeste Belastung bis 1,4 kN, inkl. Dübel,  und Schraube, mit ca. 5 Stck / m verzinkten Montagestellen bestehend aus:
- Montageplatte
- Mutter mit Unterlegscheibe
Menge: 25,000 m
DIN276-4_09: 431
DIN276-1_08: 431

**1.2.330 Form-/Hohlprofilstahlkonstruktion Stahl verz**
Form-/Hohlprofilstahlkonstruktion, aus verzinktem Stahl, für Stütz-, Hänge-, Trag- und Sonderbefestigung, schallentkoppelt gelagert, der rechnerische Nachweis der Tragfähigkeit ist auf Verlangen vorzulegen.

Befestigung mit bauaufsichtlich zugelassenen Dübeln, einschl. Bohrarbeiten.
Menge: 26,000 kg

**1.2.340 C-Profilschiene Stahl verz, zus. Befestigungsmaterial**
C-Profilschiene (Ankerschiene), aus verzinktem Stahl, für Stütz-, Hänge-, Trag- und Sonderbefestigung, der rechnerische Nachweis der Tragfähigkeit ist auf Verlangen vorzulegen.

Sämtliche für die Anlage notwendigen Befestigungen wie
Klemmschellen, Montagewinkel, Rohraufhängungen, Trägerk
lauen, Trägerklemmen, Trapezhänger usw. sind in den Einheitspreis einzukalkulieren.

Befestigung mit bauaufsichtlich zugelassenen Dübeln, einschl. Bohrarbeiten.
Menge: 36,000 kg

**1.2.350 Verlängerung der Rohraufhängung 0,5m**
Verlängerung der Rohraufhängung 0,5m, Befestigung über Gewindestäbe unterschiedliche Durchmesser
Menge: 40,000 St
DIN276-1_08: 422

*Hinweis: Volumenstromregler*

**1.2.360 Konstantvolumenstromregler in runder Bauform selbstregulierend DN 100**
Konstantvolumenstromregler in runder Bauform Selbstregulierender Konstantvolumenstromregler mit einem verschleißfreien Regelelement, bestehend aus einem Kunststoffgehäuse mit einer Silikonmembrane sowie einer Rückholfeder in einem Mantelblech aus verzinktem Stahlblech mit einer „Bürstendichtung“ für die direkte Montage in ein Normwickelfalzrohr.
Automatische Volumenstrom-Konstantregelung ohne Hilfsenergie durch ein geräuschlos arbeitendes, wartungs- und verschleißfreies Regelelement ohne mechanische beanspruchte Lagerung mit lageunabhängiger Regelungsfunktion.

bei Differenzdrücken:  50-250 Pa
Durchmesser:  DN 100
Material:  Silikon / Kunststoff

Typ:  MR Mono DN80 (Luftmenge / Leitungsdurchmesser)
Fabrikat:  Aldes
oder gleichwertiger Art
Menge: 3,000 St
DIN276-4_09: 431
DIN276-1_08: 431

**1.2.370 desgl. wie vor, jedoch DN 125**
Menge: 1,000 St
DIN276-4_09: 431
DIN276-1_08: 431

*Hinweis: Schalldämpfer*

*Hinweis: Telefonieschalldämpfer*

**1.2.380 Telefonieschalldämpfer DN 100, L= 1000 mm**
Telefonieschalldämpfer mit Aluminiumendkappen. Schallschutzpackung 50 mm aus kunstharzgebunden Glasfasermatte, nicht brennbar gemäß DIN 4102 Kl A1

nicht für Außenmontage geeignet
Einfügungsdämpfung
De bei 250 Hz  20  dB
Anschlußdurchmesser100mm
Packungsstärke  50  mm
Länge  1000  mm
Menge: 1,000 St
DIN276-4_09: 431
DIN276-1_08: 431

**1.2.390 Kulissenschalldämpfer V=2.000 m³/h, für Zuluft**
Kulissenschalldämpfer zur Reduzierung von Ventilator- und Strömungsgeräuschen in raumlufttechnischen Anlagen. Dämpfungswirkung durch Absorption und Resonanz. Energiesparende sowie hygienisch geprüfte und zertifizierte Ausführung.

Kulissenschalldämpfer bestehend aus Luftkanal mit Luftleitungsanschlüssen und integrierten Schalldämmkulissen oder als Kulisseneinbausatz.

Die Schalldämpferkulissen verfügen über strömungsgünstig profilierte Kulissenrahmen mit Radius 20 mm, Absorptionsmaterial und Kammerblechen. Der Kulissenrahmen reduziert Druckverluste und Strömungsgeräusche. Profilierung sowie umgefalzte Rahmenenden erhöhen die Steifigkeit der Kulissen.

Einfügungsdämpfung und Schallleistungspegel des Strömungsgeräusches gemessen nach EN ISO 7235.

Geeignet für Anforderungen in explosionsgefährdeten Bereichen gemäß Richtlinie 1999/92/EG, Zonen 1, 2, 21 und 22 außerhalb des Gerätes.

Luftkanal entsprechend DIN EN 15727 in Luftdichtheitsklasse C und Druckklasse 2.

Besondere Merkmale:

Erhöhte Einfügungsdämpfung im Bereich kritischer Ventilatorgeräusche durch Kammerbleche.

Ausführung in Luftdichtheitsklasse C und Druckklasse 2 gemäß DIN EN 15727.

Energieeinsparung durch strömungsgünstig profilierte Kulissenrahmen mit bis zu 30 % geringeren Druckdifferenzen.

Hygienisch geprüft und konform nach VDI 6022.

Große Abmessungen durch geteilte Ausführung möglich.

Materialien und Oberflächen:

Luftkanal und Luftleitungsprofil aus verzinktem Stahlblech oder Edelstahl.

Winkelrahmen aus verzinktem Stahl.

Kulissenrahmen, Mittelsteg und Kammerbleche aus verzinktem Stahlblech oder Edelstahl.

Streckmetallabdeckung aus verzinktem Stahl.

Lochblechabdeckung aus Edelstahl.

Absorptionsmaterial Mineralwolle:

Baustoffklasse A1 nach EN 13501, nicht brennbar.

RAL-Gütezeichen RAL-GZ 388.

Gesundheitlich unbedenklich durch hohe Biolöslichkeit gemäß TRGS 905 und EU-Richtlinie 97/69/EG.

Durch aufkaschiertes Glasseidengewebe gegen Abrieb durch strömende Luft bis maximal 20 m/s geschützt.

Inert gegenüber Pilz- und Bakterienwachstum gemäß DIN EN 846.

Ausführung:

Luftkanal mit Luftkanal.

Kulissenoberfläche mit Glasseidengewebe.

Material verzinktes Stahlblech.

Luftleitungsanschluss mit Luftkanalprofil 30 mm.

Technische Daten:

Kulissendicken:
100 mm, 200 mm, 230 mm

Abmessungen B × H × L:
150 × 150 × 500 mm
250 × 150 × 500 mm
288 × 150 × 500 mm

Maximale ungeteilte Ausführung:
2400 × 1800 × 1500 mm

Breitengeteilte Ausführung:
2401 bis 4800 mm

Höhengeteilte Ausführung:
1801 bis 3600 mm

Längengeteilte Ausführung:
1501 bis 3000 mm

Zwischenmaßreihe:
in 1-mm-Schritten

Betriebstemperatur:
maximal 100 °C,
Variante L bis maximal 300 °C für bis zu 8 Stunden

Ausführung:

Luftkanal mit Luftkanal

Kulissenoberfläche:
Glasseidengewebe

Material:
verzinktes Stahlblech

Breite:
900 mm

Höhe:
350 mm

Länge:
1250 mm

Kulissendicke:
200 mm

Anschlussrahmen:
Luftkanalprofil 30 mm

Produktdaten:

Volumenstrom qv:
2.000 m³/h

Strömungsgeschwindigkeit im Kulissenspalt:
5,3 m/s

Spaltbreite:
100 mm

Statische Druckdifferenz:
11 Pa

Strömungsgeräusch LW,A:
23 dB(A)

Strömungsgeräusch LW,NC:
< 15 dB

Strömungsgeräusch LW,NR:
16 dB

Geteilter Schalldämpfer:
nein

Abmessungen:
1 × 900 × 350 × 1250 mm

Gewicht:
50 kg

Akustische Ergebnisse:

Strömungsgeräusch / Einfügungsdämpfung

63 Hz:
32 dB / 5 dB

125 Hz:
28 dB / 12 dB

250 Hz:
24 dB / 25 dB

500 Hz:
20 dB / 27 dB

1 kHz:
16 dB / 29 dB

2 kHz:
< 15 dB / 22 dB

4 kHz:
< 15 dB / 15 dB

8 kHz:
< 15 dB / 12 dB
Menge: 1,000 St
DIN276-4_09: 431
DIN276-1_08: 431

**1.2.400 desgl. wie vor, jedoch V=2 000 m³/h, für Fort- & Außenluft**
desgl. wie vor, jedoch:

VARIANTE

Luftkanal:
mit Luftkanal

Kulissenoberfläche:
Glasseidengewebe

Material:
verzinktes Stahlblech

Breite:
900 mm

Höhe:
350 mm

Länge:
1000 mm

Kulissendicke:
200 mm

Anschlussrahmen:
Luftkanalprofil 30 mm

Produktdaten:

Volumenstrom qv:
2.000 m³/h

Strömungsgeschwindigkeit im Kulissenspalt:
5,3 m/s

Spaltbreite:
100 mm

Statische Druckdifferenz:
10 Pa

Strömungsgeräusch LW,A:
23 dB(A)

Strömungsgeräusch LW,NC:
< 15 dB

Strömungsgeräusch LW,NR:
16 dB

Geteilter Schalldämpfer:
nein

Abmessungen:
1 × 900 × 350 × 1000 mm

Gewicht:
41 kg

Akustische Ergebnisse:

63 Hz:
32 dB / 4 dB

125 Hz:
28 dB / 9 dB

250 Hz:
24 dB / 21 dB

500 Hz:
20 dB / 22 dB

1 kHz:
16 dB / 24 dB

2 kHz:
< 15 dB / 19 dB

4 kHz:
< 15 dB / 13 dB

8 kHz:
< 15 dB / 11 dB
Menge: 2,000 St

**1.2.410 desgl. wie vor, jedoch V=2 000 m³/h, für Abluft**
desgl. Typ wie vor. jedoch,
VARIANTE

Luftkanal:
mit Luftkanal

Kulissenoberfläche:
Glasseidengewebe

Material:
verzinktes Stahlblech

Breite:
900 mm

Höhe:
350 mm

Länge:
1000 mm

Kulissendicke:
200 mm

Anschlussrahmen:
Luftkanalprofil 30 mm

Produktdaten:

Volumenstrom qv:
2.000 m³/h

Strömungsgeschwindigkeit im Kulissenspalt:
5,3 m/s

Spaltbreite:
100 mm

Statische Druckdifferenz:
10 Pa

Strömungsgeräusch LW,A:
23 dB(A)

Strömungsgeräusch LW,NC:
< 15 dB

Strömungsgeräusch LW,NR:
16 dB

Geteilter Schalldämpfer:
nein

Abmessungen:
1 × 900 × 350 × 1000 mm

Gewicht:
41 kg

Akustische Ergebnisse:

63 Hz:
32 dB / 4 dB

125 Hz:
28 dB / 9 dB

250 Hz:
24 dB / 21 dB

500 Hz:
20 dB / 22 dB

1 kHz:
16 dB / 24 dB

2 kHz:
< 15 dB / 19 dB

4 kHz:
< 15 dB / 13 dB

8 kHz:
< 15 dB / 11 dB
Menge: 1,000 St

*Hinweis: Klappen*

**1.2.420 Jalousieklappe, gegenläufig Fort- & Außenluft 600x350mm**
Jalousieklappe, gegenläufig Fort- & Außenluft 600x350mm

Jalousieklappe in rechteckiger Bauform zur Volumenstrom- und Druckregelung sowie zum Absperren von Luftleitungen und Öffnungen in Wänden und Decken.

Funktionsfähige Einheit bestehend aus Gehäuse, strömungsgerechten Lamellen und Klappenmechanik.

Beidseitig geeignet zum Anschluss von Luftleitungsprofilen.

Position der Lamellen von außen durch Kerbung in den Achsen erkennbar.

Gehäuse-Leckluftstrom gemäß EN 1751, Klasse C.

Besondere Merkmale:

Strömungsgerechte Lamellen.

Wartungsarme und robuste Konstruktion.

Keine silikonhaltigen Bauteile.

Zwischenmaße zusätzlich zur Standardmaßreihe möglich.

Materialien und Oberflächen:

Gehäuse und Lamellen aus verzinktem Stahlblech.

Achsen, Antriebshebel und Hebelgestänge aus verzinktem Stahl.

Lagerbuchsen aus Kunststoff.

Technische Daten:

Betriebstemperatur:
-20 bis +100 °C

Variante:

Funktion:
gegenläufig

Material:
verzinktes Stahlblech

Kanalanschluss:
Ecklochung beidseitig

Lagerbuchsen:
Kunststofflagerbuchsen

Lamellenausführung:
Standardlamellen

Bedienungsseite:
rechts

Breite:
600 mm

Höhe:
345 mm

Anbauteil:
Auf-/Zu-Stellantrieb

Oberfläche:
Standardausführung

Anbauteile:

Stellantrieb zur Auf-/Zu-Umschaltung.

Mechanische Anschläge zur Begrenzung der Klappenstellungen.

Überlastsicherer Antrieb.

Wirksinn der Drehrichtung einstellbar.

Entriegelungstaste zur Handbetätigung.

Funktion:
1-Drahtsteuerung oder 2-Drahtsteuerung (3-Punkt)

Versorgungsspannung:
100 – 240 V AC/DC

Drehmoment:
20 Nm

Laufzeit für 90°:
150 s

Produktdaten:

Strategie:
Volumenstrom gegeben

Einbauvariante:
Luftleitung beidseitig

Klappenwinkel:
0°

Volumenstrom qv:
14.472 m³/h

Statische Druckdifferenz bei geschlossener Klappe:
300 Pa

Strömungsgeschwindigkeit:
19,42 m/s

Geschwindigkeit im freien Querschnitt:
23,67 m/s

Freier Querschnitt:
0,1698 m²

Anzahl Lamellen:
2

Mindestdrehmoment:
10 Nm

Druckverlustkoeffizient:
0,32

Gesamtdruckdifferenz:
80 Pa

Mindestgesamtdruckdifferenz bei geöffneter Klappe:
80 Pa

Maximale Druckdifferenz bei geschlossener Klappe:
2.500 Pa

Gewicht:
12 kg

Hinweise:

Strömungsgeschwindigkeit erhöht.

Gesamtdruckdifferenz erhöht.

Gewichtsangabe einschließlich Anbauteile, ohne Zubehör.

Akustische Ergebnisse:

Strömungsgeräusch / Klappe geschlossen

LW,A:
75 / 68 dB(A)

63 Hz:
69 / 52 dB

125 Hz:
71 / 47 dB

250 Hz:
72 / 51 dB

500 Hz:
71 / 60 dB

1 kHz:
69 / 63 dB

2 kHz:
67 / 64 dB

4 kHz:
65 / 60 dB

8 kHz:
61 / 49 dB

LW,NC:
69 / 64 dB

LW,NR:
70 / 66 dB
Menge: 2,000 St

**1.2.430 Bezeichnungsschilder mit Träger**
Beschilderung zur Rohrkennzeichnung Temperaturbeständige Rohrleitungskennzeichnungsschilder zur Kennzeichnung von Rohrleitungen nach dem Durchflussstoff sind zur Rohrkennzeichnung und Rohrleitungskennzeichnung im Inneneinsatz nach DIN 2403 und BGV A1 geeignet, farblich dem Medium angepasst.
Der Schildersockel der Rohrleitungskennzeichnung kann mit dem Spannband jedem Rohrdurchmesser angepasst werden.
Material der Rohrleitungskennzeichnung: Polypropylen
Format der Rohrleitungskennzeichnung: 100 x 50 mm (B x H)

Rohrleitungskennzeichnung mit angespritzter transparenter Abdeckhaube, Schildersockel, Befestigungsschrauben zur Befestigung des Schilderträgers auf dem Schildersockel, mit temperaturbeständigen Schilderträger an Rohr oder Wand zu montieren.
Menge: 5,000 St
DIN276-4_09: 431
DIN276-1_08: 431

**1.2.440 Bezeichnungsschilder selbstklebend**
Selbstklebende, temperaturbeständige Fließrichtungspfeile und Pfeilschilder zur Rohrkennzeichnung und Rohrleitungskennzeichnung nach dem Durchflussstoff, mit Pfeilspitze zur Kennzeichnung von Rohrleitungen nach dem Durchflussstoff und der Fließrichtung, nach DIN 2403 und BGV A1 geeignet. Zur schnellen Identifizierung mit einer Haupt- und Nebenfarbe gekennzeichnet.
Menge: 5,000 St
DIN276-4_09: 431
DIN276-1_08: 431

#### Abschnitt 1.3 Luftauslässe und Zubehör

**1.3.10 Wetterschutzgitter 800/330 mm**
Wetterschutzgitter in rechteckiger Bauform zum Schutz vor direkt eindringendem Regen sowie Laub und Vögeln an Außenluft- und Fortluftöffnungen.

Einbaufertige Komponente bestehend aus Frontrahmen, regenabweisend und strömungsgünstig geformten Lamellen sowie rückseitigem Vogelschutzgitter. Menschen bauen erstaunlich komplizierte Metalljalousien, damit Blätter nicht in Lüftungsanlagen sterben. Technisch durchaus respektabel.

Besondere Merkmale:

Flexible Anordnung und große Flächen durch breiten- und/oder höhengeteilte Ausführung möglich.

Geringe Druckdifferenz und niedriges Strömungsgeräusch durch strömungsgünstige Lamellen.

Leichte und schnelle Montage durch umlaufenden Frontrahmen.

Silikonfreie Ausführung.

Materialien und Oberflächen:

Frontrahmen, Trennsteg und Lamellen aus profiliertem verzinktem Stahlblech.

Welldrahtgitter aus verzinktem Stahl.

Frontrahmen gelocht.

Variante:

Material:
verzinktes Stahlblech

Ausführung:
Welldrahtgitter, verzinkter Stahl

Rand:
mit Befestigungslöchern

Breite:
600 mm

Höhe:
330 mm

Einbaurahmen:
ohne

Oberfläche:
Standardausführung

Produktdaten:

Strategie:
Volumenstrom gegeben

Einbauvariante:
Kanaleinbau, Fortluft

Volumenstrom qv:
8.910 m³/h

Strömungsgeschwindigkeit:
12,50 m/s

Anströmfläche:
0,1980 m²

Freier Querschnitt:
0,0760 m²

Breite der Einbauöffnung:
615 mm

Höhe der Einbauöffnung:
345 mm

Gewicht:
7 kg

Hinweise:

Strömungsgeschwindigkeit erhöht.

Akustische Ergebnisse:

Druckverlust:
1.287 Pa

Schallleistungspegel LW,A:
96 dB(A)

63 Hz:
65 dB

125 Hz:
80 dB

250 Hz:
85 dB

500 Hz:
82 dB

1 kHz:
85 dB

2 kHz:
89 dB

4 kHz:
92 dB

8 kHz:
84 dB

LW,NC:
93 dB

LW,NR:
96 dB
Menge: 2,000 St
DIN276-1_08: 431

**1.3.20 Zuluftgitter Drossel 525x225**
Lüftungsgitter als Zu- oder Abluftdurchlass für die Be- und Entlüftung von Räumen in raumlufttechnischen Anlagen.

Bestehend aus Frontrahmen mit Innenfase.

Geeignet für den Einbau in runde oder eckige Luftleitungen sowie zur Wandmontage.

Einbaufertige Komponente bestehend aus Frontrahmen sowie einzeln verstellbaren senkrechten und/oder waagerechten Lamellen.

Strömungstechnische und akustische Auslegung nach Herstellerberechnung.

Materialien:

Frontrahmen aus verzinktem Stahl.

Lamellen aus verzinktem Stahl.

Filter aus PES.

Schaumstoffabdichtung.

Ballschutz aus verzinktem Stahl.

Anbausätze aus verzinktem Stahl bzw. Aluminium.

Oberflächen:

Frontrahmen und Lamellen verzinkt.

Optional pulverbeschichtet nach RAL oder NCS.

Normen und Richtlinien:

Schallleistungspegel des Strömungsgeräusches gemessen nach EN ISO 5135.

Filterklasse ISO Coarse 45 % nach ISO 16890.

Zubehör:

Filterelement für Abluftgitter.

Einbaurahmen.

Gleichwertigkeitskriterien:

Verzinktes Stahlblech.

Einstellbare Strahlausbreitung.

Gitter in verschiedenen Farben lieferbar.

Optional werkseitig voreingestellte Strahllenkung.

Optional Anbausätze zum Drosseln und Abgleichen.

Verschiedene Befestigungsmöglichkeiten für übliche Einbausituationen.

Lufttechnische und akustische Daten durch Labormessungen verifiziert.

Staub- und Kratzschutz durch Einzelverpackung.

Variante:

Verwendung:
Wand- oder Brüstungseinbau

Lamellenanordnung:
Frontlamelle horizontal

Breite:
525 mm

Höhe:
225 mm

Anbauteil:
Drosselelement mit gegenläufig gekoppelten Lamellen

Befestigung:
Warzenlochung im Frontrahmen

Oberfläche:
pulverbeschichtet, RAL 9010 reinweiß

Produktdaten:

Deckeneinfluss:
ja

Volumenstrom qv:
950 m³/h

Geschwindigkeit in der Strahlachse:
0,35 m/s

Raumtemperatur:
26 °C

Zulufttemperatur:
18 °C

Effektive Ausströmgeschwindigkeit:
3,52 m/s

Induktionsverhältnis:
13,6

Wurfweite:
20,5 m

Strahlablenkung:
-9,1 m

Mindestabstand zwischen den Durchlässen:
2,0 m

Kühlleistung:
-2.543 W

Heizleistung:
0 W

Akustische Ergebnisse:

Klappenstellung AUF / 75 % / 50 %

Druckverlust:
11 / 14 / 22 Pa

Schallleistungspegel LWA:
29 / 34 / 39 dB(A)

63 Hz:
24 / 29 / 33 dB

125 Hz:
27 / 32 / 36 dB

250 Hz:
32 / 37 / 42 dB

500 Hz:
29 / 34 / 39 dB

1 kHz:
19 / 26 / 33 dB

2 kHz:
< 15 / < 15 / 23 dB

4 kHz:
< 15 / < 15 / < 15 dB

8 kHz:
< 15 / < 15 / < 15 dB

LWNC:
23 / 29 / 34 dB

LWNR:
24 / 30 / 35 dB
Menge: 2,000 St

**1.3.30 Deckendrallauslässe quadratisch, Drossel Abluft, 500m³/h 600Raster**
Deckenluftdurchlass mit quadratischem Frontdurchlass zur Verwendung als Zu- oder Abluftdurchlass in Komfortbereichen.

Frontdurchlass mit feststehenden Lamellen für horizontale vierseitige Luftführung.

Geeignet zum Einbau in abgehängte Deckensysteme aller Art.

Einbaufertige Komponente bestehend aus Frontdurchlass aus verzinktem Stahlblech mit feststehenden Lamellen, Frontrahmen mit umlaufender Dichtung sowie Anschlussring, Drosselelement, Schöpfzungen oder Anschlusskasten.

Frontdurchlass für Mittelschraubenbefestigung.

Schallleistungspegel des Strömungsgeräusches gemessen nach EN ISO 5135.

Besondere Merkmale:

Vierseitige horizontale Zuluftführung.

Frontdurchlass aus verzinktem Stahlblech.

Geeignet für Deckensysteme aller Art.

Luftleitungsanschluss horizontal oder vertikal.

Materialien und Oberflächen:

Frontdurchlass, Anschlussring und Drosselelement aus Stahlblech.

Anschlusskasten und Traverse aus verzinktem Stahlblech.

Lippendichtung aus Gummi.

Anbauteile tauchlackiert, RAL 9005 tiefschwarz.

Frontdurchlass pulverbeschichtet, RAL 9010 reinweiß.

Optional Pulverbeschichtung nach RAL Classic.

Variante:

Anschluss:
horizontal, Abluft, mit Anschlusskasten

Drosselelement zum Volumenstromabgleich:
mit Drosselelement

Zubehör:
ohne Zubehör

Nenngröße:
600

Oberfläche:
pulverbeschichtet RAL 9010, reinweiß

Produktdaten:

Volumenstrom qv:
1.370 m³/h

Akustische Ergebnisse:

Klappenstellung AUF / 45° / ZU

Druckverlust:
35 / 56 / 168 Pa

Schallleistungspegel LWA:
45 / 46 / 54 dB(A)

63 Hz:
45 / 45 / 41 dB

125 Hz:
54 / 55 / 49 dB

250 Hz:
45 / 46 / 46 dB

500 Hz:
41 / 41 / 43 dB

1 kHz:
40 / 40 / 43 dB

2 kHz:
33 / 36 / 47 dB

4 kHz:
23 / 29 / 50 dB

8 kHz:
< 15 / 18 / 46 dB

LWNC:
38 / 39 / 52 dB

LWNR:
40 / 40 / 55 dB
Menge: 1,000 St
DIN276-4_09: 431
DIN276-1_08: 431

**1.3.40 Lüftungsventil DN 100**
Lüftungsventile in runder Ausführung, einsetzbar für Zu- und Abluft, bestehend aus dem Ventilring mit Randabdichtung, dem Ventilteller mit Gewindespindel zur Volumenstromeinstellung verdrehbar und Gegenmutter zur Sicherung der Einstellung sowie dem Einbaurahmen,
Frontteile aus Stahlblech mit einer Pulverbeschichtung
(ähnlich RAL 9010, Schichtdicke 60 µm); Gewindespindel und
Mutter aus verzinktem Stahl, Einbaurahmen aus verzinktem
Stahlblech.

Nennweite  DN 100
Menge: 3,000 St
DIN276-4_09: 431
DIN276-1_08: 431

**1.3.50 dsgl. Typ wie vor. jedoch DN 160**
Menge: 4,000 St
DIN276-4_09: 431
DIN276-1_08: 431

#### Abschnitt 1.4 Dämmarbeiten

*Hinweis: Hinweis*
Die in dieser Ausführungsbeschreibung beschriebenen Inhalte sind in den folgenden Einzelpositionen einzukalkulieren und werden nicht gesondert vergütet:
· Ausschnitte für die Kanalbefestigungen, Geräte wie Volumenstromregler, Klappen oder Revisionsöffnungen
· Die Aufdoppelung an den Flanschen, Tragschienen sowie Wand- und Deckenanschlüssen
· Abstandhalter bei zusätzlichen Blechummantelungen
· Abflachungen, Blenden, Rosetten, Deckel, Einsätze, Knicke, Kreisringe, Manteleinschnürungen, Passstücke, Regenabweiser, Stirnseiten und Stutzen

**1.4.10 Wärme- und Schalldämmung Schaumstoff**
Wärme- und Schalldämmung für Lüftungskanäle aus verzinktem Stahlblech, eckig oder rund, einschl. Formstücke in Zentralen bestehend aus:
Flexiblem Schaumstoff mit weitgehend geschlossenzelliger Materialstruktur.
Temperatureinsatzbereich  -40 ° C bis +105 ° C
Folgende technische Eigenschaften sind zu gewährleisten und durch amtliche Prüfungszeugnisse/Prüfbescheide zu belegen:

- Wasserdampf-Diffusionswiderstandszahl (DIN 52 615): => 2500 (aufgrund des hohen Diffusionswiderstandes ist eine zusätzliche Dampfbremse nicht erforderlich)
- Wärmeleitfähigkeit (DIN 52612)
- Schallschutz (DIN 4109): Körperschall-Dämmwirkung
- Physiologische Unbedenklichkeit: das Material darf keine geruchlichen und geschmacklichen Auswirkungen auf in der Nähe gelagerte Lebensmittel haben und keine asbesthaltigen Bestandteile enthalten.
- Baustoffklasse:  B1 = schwerentflammbar,
- Rauchentwicklungsklasse: s2
- Prakti. Brandverhalten: selbstverlöschend, nichttropfend, leitet kein Feuer. Güteüberwachung (DIN 18 200): Nachweis der amtlichen Güteüberwachung der Wärmeleitfähigkeit und der Schwerentflammbarkeit ist zu erbringen.
Sämtl. Nähte mit vom Hersteller vorgeschriebenen Spezialkleber schliessen (Abschottungsverklebung). Alle Formstücke,  Übergänge etc. entsprechend abschotten. Platten vollflächig  verkleben, Montagehöhe bis 5 m.
Es ist auch eine technisch und optisch einwandfreie Verarbeitung zu achten.

Platten-Nenndicke:  30mm
Luftart  Aussenluft
  Fortluft
Einbauort:  innerhalb Gebäude und Schächte
Menge: 5,000 m²
DIN276-4_09: 431
DIN276-1_08: 431

### Bereich 2 Umluft Kühlung

#### Abschnitt 2.1 Umluftgeräte und Zubehör

**2.1.10 Außengerät Kühl (6,8kW)- oder Heizbetrieb (7,5kW) R32**
Luftgekühltes Außengerät für Kälte- und Wärmepumpenanwendungen in Inverter-Ausführung für Kühl- und Heizbetrieb.

Geräteaufbau:

Drehzahlgeregelte Kompressor-/Kondensatoreinheit in kompakter Bauform mit wetterfestem, verzinktem und beschichtetem Stahlblechgehäuse.

Geeignet für Außenaufstellung.

Betriebsbereich:
Kühlen: -20 °C bis +52 °C Außentemperatur
Heizen: -20 °C bis +18 °C Außentemperatur

Gerätebedienung und Service über integrierte 7-Segment-Anzeige zur Parametrierung und Fehlerdiagnose.

Wärmetauscher:

Großflächiger Hochleistungswärmetauscher, optimiert für Kältemittel R32.

Umschaltung zwischen Kühl- und Heizbetrieb über Vierwege-Umschaltventil.

Korrosionsgeschützte Ausführung.

Mit elektronischem Expansionsventil, Kältemittelfilter und zusätzlicher Leitungsführung zur Vereisungsvermeidung im Heizbetrieb.

Ventilator:

Geräuscharmer Axialventilator mit drehzahlgeregeltem DC-Motor.

Strömungsoptimierte Luftführung für hohen Luftvolumenstrom bei reduziertem Geräuschpegel.

Verdichter:

Invertergeregelter Swingverdichter mit DC-Motor.

Leistungsabhängige Drehzahlregelung zur energieeffizienten Betriebsweise.

Mit Überstromschutz, Thermoschutz und Flüssigkeitsabscheider.

Kältekreislauf:

Ausgeführt für Kältemittel R32.

Mit Absperrventilen für Flüssigkeits- und Saugleitung sowie Serviceanschlüssen.

Werkseitig vorgefüllt für Leitungslängen bis 40 m.

Regel- und Sicherheitseinrichtungen:

Mikrocontrollergestützte Regelung für Heiz- und Kühlbetrieb.

Sensorüberwachung für Temperatur- und Druckwerte.

Automatischer Wiederanlauf nach Spannungsausfall.

Leckageerkennung und Selbstdiagnosefunktion integriert.

Funktionen:

Stufenlose Leistungsregelung über Invertertechnik.

Variable Kältemitteltemperaturregelung.

Außentemperaturabhängige Betriebsoptimierung.

Schallreduzierter Betrieb/Nachtbetrieb.

Technikraumbetrieb möglich.

Technische Daten:

Kühlleistung nominal:
6,8 kW

Heizleistung nominal:
7,5 kW

Energieeffizienzklasse Kühlen:
A++

SEER:
7,9

Jährlicher Energieverbrauch Kühlen:
301 kWh

Energieeffizienzklasse Heizen:
A++

SCOP:
4,61

Jährlicher Energieverbrauch Heizen:
1.427 kWh

Abmessungen:

Höhe:
870 mm

Breite:
1.100 mm

Tiefe:
460 mm

Gewicht:
81 kg

Schalleistungspegel:
64 dB(A)

Schalldruckpegel:

Kühlen:
46 dB(A)

Heizen:
48 dB(A)

Schallreduzierter Betrieb Kühlen:
43 dB(A)

Schallreduzierter Betrieb Heizen:
45 dB(A)

Kältemittel:

Typ:
R32

GWP:
675

Füllmenge:
3,2 kg

CO2-Äquivalent:
2,16 t

Rohranschlüsse:

Saugleitung:
15,9 mm

Flüssigkeitsleitung:
9,52 mm

Elektrischer Anschluss:

220-240 V / 1 Ph / 50 Hz
Menge: 1,000 St

**2.1.20 Deckenkassete 360° R32**
Deckenkassete
4-seitig ausblasender Deckenluftdurchlass für Zu- oder Abluftanwendungen in Komfortbereichen, geeignet zum Einbau in abgehängte Decken. Ausführung mit quadratischem Frontdurchlass und feststehenden Lamellen zur horizontalen Luftführung.

Einbaufertige Komponente bestehend aus Frontdurchlass, Anschlussring, Drosselelement sowie Anschlusskasten für horizontalen Anschluss. Befestigung über Mittelschraube. Umlaufende Dichtung zur luftdichten Montage.

Geeignet für Deckensysteme aller Art.

Materialien:
Frontdurchlass, Anschlussring und Drosselelement aus verzinktem Stahlblech.
Anschlusskasten aus verzinktem Stahlblech.
Dichtung aus Gummi.

Oberfläche:
Frontdurchlass pulverbeschichtet in RAL 9010 reinweiß.
Anbauteile schwarz beschichtet.

Technische Daten:
Nenngröße: 600
Volumenstrom: 1.370 m³/h

Akustische Daten:
Druckverlust:
35 / 56 / 168 Pa (Klappenstellung AUF / 45° / ZU)

Schallleistungspegel LWA:
45 / 46 / 54 dB(A)

Frequenzbezogene Schallleistungspegel:
63 Hz: 45 / 45 / 41 dB
125 Hz: 54 / 55 / 49 dB
250 Hz: 45 / 46 / 46 dB
500 Hz: 41 / 41 / 43 dB
1 kHz: 40 / 40 / 43 dB
2 kHz: 33 / 36 / 47 dB
4 kHz: 23 / 29 / 50 dB
8 kHz: < 15 / 18 / 46 dB

LWNC:
38 / 39 / 52 dB

LWNR:
40 / 40 / 55 dB
Menge: 1,000 St
DIN276-1_08: 434

#### Abschnitt 2.2 Kältemittelleitungen und Rohre

**2.2.10 Rohr Kupferrohr Kältemittel, 100% GEG, AD 10mm, WD 0,8mm, (3/8") Ring**
*** Zu bezuschlagende Position
Rohrleitung aus Kupferrohr DIN EN 1057, nahtlos, mit werkseitig aufgebrachter Wärmedämmung gemäß Gebäudeenergiegesetz (GEG) 100 % (diffusionsdicht, UV-beständig), für Kältemittel flüssig- & gasfömig, in Ringen, Außendurchmesser 10 mm, Wanddicke 0,8 mm, einschl. Biege-, Schweiß- bzw. Löt- und Dichtungsmittel, sowie Herstellen der Verbindungen, Form- und Verbindungsstücke werden gesondert vergütet, Rohrbefestigungen werden gesondert vergütet, Verlegung im Freien, Ausführung gemäß Zeichnung.
Menge: 20,000 m
Leistungsbereichkatalog: 042
DIN276-1_08: 413

**2.2.20 Rohr Kupferrohr Kältemittel, 100% GEG, AD 16mm, WD 1mm, (5/8") Ring**
*** Zu bezuschlagende Position
Rohrleitung aus Kupferrohr DIN EN 1057, nahtlos, mit werkseitig aufgebrachter Wärmedämmung gemäß Gebäudeenergiegesetz (GEG) 100 % (diffusionsdicht, UV-beständig), für Kältemittel flüssig- & gasfömig, in Ringen, Außendurchmesser 16 mm, Wanddicke 1 mm, einschl. Biege-, Schweiß- bzw. Löt- und Dichtungsmittel, sowie Herstellen der Verbindungen, Form- und Verbindungsstücke werden gesondert vergütet, Rohrbefestigungen werden gesondert vergütet, Verlegung im Freien, Ausführung gemäß Zeichnung.
Menge: 20,000 m
Leistungsbereichkatalog: 042
DIN276-1_08: 413

**2.2.30 Zuschlag für Form- und Verbingsstücke, Befestigung**
*** Zuschlagsposition auf die gekennzeichneten Positionen
Zuschlag für Form- und Verbingsstücke, Besfetigungen und Aufhängungen sowie Montageschienen,  Schallschutzstufe II.

**2.2.40 Kondesatschlauch DN15**
Menge: 20,000 m
DIN276-1_08: 412

#### Abschnitt 2.3 Dämmarbeiten

### Bereich 3 Allgemein

#### Abschnitt 3.1 Stundenlohnarbeiten

*Hinweis: Stundenlohnarbeiten*
Stundenlohnarbeiten durch Arbeiter/-in auf Anordnung des AG ausführen, der Verrechnungssatz für die jeweilige Arbeitskraft umfasst sämtliche Aufwendungen wie Lohn- und Gehaltskosten, Lohn- und Gehaltsnebenkosten, Zuschläge, lohngebundene und lohnabhängige Kosten, sonstige Sozialkosten, Gemeinkosten, Wagnis und Gewinn.

Zuschläge für die Verrechnungssätzen für die vom Auftraggeber angeordneten oder zu vertretende Nacht-, Sonntags-, Feiertags- und Mehrarbeit (Überstunden) sind gesondert nachzuweisen; sie werden in Höhe der tatsächlich angefallenen tariflichen Mehrkosten zuzüglich dem Beitrag zur gesetzlichen Unfallversicherung vergütet. Bei Mehrarbeit (Überstunden) werden zusätzlich die Sozialkosten vergütet.

**3.1.10 Helfer/-in**
Menge: 10,000 h
DIN276-4_09: 439
DIN276-1_08: 439

**3.1.20 Monteur/-in**
Menge: 10,000 h
DIN276-4_09: 439
DIN276-1_08: 439

**3.1.30 Obermonteur/-in**
Menge: 10,000 h
DIN276-4_09: 439
DIN276-1_08: 439

#### Abschnitt 3.2 Allgemein

**3.2.10 Rollgerüst für bis zu 4,5 m Montagehöhe**
Rollgerüst mit mehr als 2 m Arbeitsbühnenhöhe über Fußboden oder Gelände, Lastklasse 1 (0,75 kN/m2), Bühnenhöhe bis ca. 4,5 m, einschl. Auf- und Abbau, für die Dauer der vertraglichen Ausführungszeit beistellen.
Die schützende Abdeckung der Bodenfläche mittels Spannplatten erfolgt bauseits. Eventuelle lastverteilende Unterlagen sind einzukalkulieren.
In der Position die Parallele Nutzung des Gerüstes für die Verlegung der Stromleitungen für die Elektrische Lüftungselemente, wie z.B. Zuluftgitter, Volumenstromregler, Fühler in der Halle, durch den Elektriker ist zu berücksichtigen
Menge: 1,000 St
DIN276-4_09: 439
DIN276-1_08: 439

**3.2.20 Elektro-Anschlusspunkte festlegen**
a) Elektro-Anschlusspunkte festlegen:
Alle erforderlichen Elektro-Anschlusspunkte für Maschinen, Geräte, Messelemente, Steuerungen usw. sind vom Unternehmer festzulegen. Die Einbauorte sämtlicher Messfühler, Regler usw. sind zu bestimmen. Die Aderzahl und Querschnitte der zu verlegenden Kraft-, Steuer- und Messleitungen sind dem Elektro-Unternehmer und der Bauleitung mitzuteilen.

b) Auflegen der Kabel vor genannter Maschinen.
Die bauseits verlegten (bzw. in gesonderter Pos. aufgeführten) und bezeichneten Elektroleitungen sind zu prüfen, und an den Schalttafeln, sowie den extern gelegenen Geräten, wie Regler, Fühler, Stellglieder und Elektromotore aufzulegen, einschl. der Schaltschrank-Einspeisungen.
c) Messung der Nennströme der Motoren vorgenannter Ventilatoren. Die Motornennströme aller Geräte sind im Betriebszustand zu messen. Die Funktionsprüfungen der thermischen Auslöser sind durchzuführen.

d) Inbetriebnahme vor genannter Anlagen.
Die Mess-, Regel- und Steueranlagen sind gemäß den einschlägigen Vorschriften in Betreib zu nehmen.
Menge: 1,000 St
DIN276-4_09: 439
DIN276-1_08: 439

**3.2.30 Montageplanung**
Herstellen von Montage- und Werkstattzeichnungen auf der Grundlage der von den Fachingenieuren zur Verfügung gestellten Werkpläne für alle Anlagen.

Übergabe  zur Prüfung und Freigabe  der Unterlagen 3-fach an die Fachingenieure mindestens zwei Wochen vor Montagebeginn!
Menge: 1,000 St
DIN276-4_09: 431
DIN276-1_08: 439

**3.2.40 Inbetriebnahme**
Inbetriebnahme, Einregulierung und zweimalige Einweisung der Bauherrschaft in Funktion, Betriebsweise, Bedienung und  Wartung der Anlagen, einschl. schriftliche Dokumentation der notwendigen  Leistungswerte und Messdaten.
Menge: 1,000 St
DIN276-4_09: 439
DIN276-1_08: 439

**3.2.50 Revisionsunterlagen**
Erstellung der Revisionsunterlagen für gelieferte und montierte Anlagenteile, im folgenden bestehend aus:

Anlagenbeschreibung dreifach,
Anlagencharakterisierung mit Inhaltsverzeichnis, mit Ortsbestimmung und Hinweis auf Zeichnungen und alle Betriebsdaten, sowie Erweiterungsmöglichkeiten.

Bedienungsanweisung dreifach
mit Inhaltsverzeichnis, Betätigung der Bedienungsorgane mit Ortsbestimmung und Hinweis auf Zeichnungen
Anzeige-, Steuer- und Regelgeräte
Sicherheitseinrichtungen
Betriebsunterbrechung
Betriebsart
Fehlersuchtabelle

Wartungsanweisung dreifach
mit Inhaltsverzeichnis
Wartung und Anlagen
Schmier- und Dichtungssysteme
Spezialwerkzeuge
behördliche Überwachungspflicht

Ersatzteilaufstellung zweifach
mit Inhaltsverzeichnis
Alle dem Verschleiß oder häufigen Störungen unterliegenden Anlagenteile werden benannt mit:
  Hersteller mit Anschrift
  Type/Größe/Werknummer
  Anschrift und Telefonnummer des Kundendienstes

Herstellerunterlagen dreifach
mit Inhaltsverzeichnis
Prospekte, Anlagenbeschreibungen, Bedienungs- und Wartungsanweisungen und - soweit erforderlich -Ersatzteilaufstellung und Revisionszeichnungen

Fabrikatsliste dreifach
Die Fabrikatsliste ist gemäß dem neusten Stand der Ausführung vorzulegen.

Revisionszeichnungen dreifach
davon 2 x farbig, mit Zeichnungsliste.
Komplette Zeichnungen der Grundrisse und Schemata als PLT, PDF, DWG und DXF kompatibel zu AutoCad 2004 oder höher.
Revisionszeichnungen von:
  Regelungsanlagen
  Schema Lüftungsanlagen
  Grundrisszeichnungen im Maßstab 1 : 50
  Detailzeichnungen mind. im Maßstab 1 : 20
  Stromlaufpläne, Klemmpläne und Stücklisten
  Hinweis auf Herstellerunterlagen sind zulässig, die Unterlagen müssen dann dort vorhanden sein

Übergabebescheinigung dreifach
Lose mitgelieferter und nicht fest installierte Anlagenteile sind im Rahmen der Abnahme dem Bauherrn zu übergeben. Die Bescheinigung muss vom Bauherrn abgezeichnet werden.

Weiter sind notwendige Protokolle vorzulegen, insbesondere:
Druckprobenprotokolle
Die Protokolle müssen mit der Abnahmeanzeige zur Prüfung vorliegen.
Die Unterlagen sind in jeweiligen Ordnern, beschriftet, zu übergeben.

Die genaue gewerkeübergreifende Beschriftung und Farbwahl ist vor Erstellung bei der Objektleitung zu erfragen. Generell sind nur A4 Ordner mit ca. 8 cm breite zugelassen.
Menge: 1,000 St
DIN276-4_09: 439
DIN276-1_08: 439

**3.2.60 Funktionsmessung**
Funktionsmessung der Lüftungsanlagen, für RLT-Anlagen DIN 18379, alle Messwerte werden dokumentiert und in einem Soll-Ist-Vergleich zusammengestellt, gemessen wird der Luftvolumenstrom bei allen Bauelementen, die Luftvolumenstromverteilung in den Luftleitungen aller Anlagen, die Luftvolumenstromverteilung an den Luftdurchlässen, die Raumluftgeschwindigkeit in allen Räumen, der Schalldruckpegel in allen Räumen, die Messgeräte sind vom AN zur Verfügung zu stellen.
Messwerte für Luftmenge, Temperatur, Raumluftgeschwindigkeit, Schallpegel jeweils für Teillast- und Volllastbetrieb (Teilmesswerte einzelner Gitter werden zusammen als ein Wert gerechnet).
Menge: 1,000 St
DIN276-4_09: 439
DIN276-1_08: 439
